# Disjuntor magnético, modular

- Propriedade do ficheiro: CYPE INGENIEROS, S.A.
- Formato: FIEBDC-3/2002
- Moeda: EUR
- Custos indirectos: 3.00 %
- IVA: 23.00 %

## I Instalações

### IE Eléctricas

#### IEX Aparelhagem

**IEX052** Ud Disjuntor magnético, modular.
Disjuntor magnético, poder de corte 15 kA, curva M, tripolar (3P), intensidade nominal 63 A, EP253M63 "GENERAL ELECTRIC", montagem sobre calha DIN. Totalmente montado, ligado e testado.
Inclui: Montagem e ligação do elemento.
Critério de medição de projecto: Número de unidades previstas, segundo documentação gráfica de Projecto.
Critério de medição de obra: Medir-se-á o número de unidades realmente executadas segundo especificações de Projecto.

| Código | Un | Descrição | Rendimento | Preço | Importância |
|---|---|---|---|---|---|
| mt35gee013tt | Ud | Disjuntor magnético, poder de corte 15 kA, curva M, tripolar (3P), intensidade nominal 63 A, EP253M63 "GENERAL ELECTRIC", montagem sobre calha DIN, segundo EN 60947-2. (material) | 1.000 | 255.81 | 255.81 |
| mo003 | h | Oficial de 1ª electricista. (mão de obra) | 0.300 | 23.31 | 6.99 |
| % | % | Custos directos complementares | 2 % | 262.80 | 5.26 |
|  |  | Custos directos |  |  | 268.06 |
