# Disjuntor magnético, modular

- Propriedade do ficheiro: CYPE Ingenieros S.A.
- Formato: FIEBDC-3/2016
- Programa: Gerador de preços para construção civil. CYPE Ingenieros, S.A.
- Data: 22/10/2024
- Moeda: EUR
- Custos indirectos: 3 %
- IVA: 23 %

## I Instalações

### IE Eléctricas

#### IEX Aparelhagem

**IEX052** Ud Disjuntor magnético, modular.
Disjuntor magnético, poder de corte 15 kA, curva M, tripolar (3P), intensidade nominal 63 A, EP253M63 "GENERAL ELECTRIC", montagem sobre calha DIN. Totalmente montado, ligado e testado.
Inclui: Montagem e ligação do elemento.
Critério de medição de projecto: Número de unidades previstas, segundo documentação gráfica de Projecto.
Critério de medição de obra: Medir-se-á o número de unidades realmente executadas segundo especificações de Projecto.

| Código | Un | Descrição | Rendimento | Preço | Importância |
|---|---|---|---|---|---|
| mt35gee013tt | Ud | Disjuntor magnético, poder de corte 15 kA, curva M, tripolar (3P), intensidade nominal 63 A, EP253M63 "GENERAL ELECTRIC", montagem sobre calha DIN, segundo EN 60947-2. (material) | 1 | 255.81 | 255.810 |
| mo003 | h | Oficial de 1ª electricista. (mão de obra) | 0.3 | 23.31 | 6.993 |
| % | % | Custos directos complementares | 2 % | 262.803 | 5.256 |
|  |  | Custos directos |  |  | 268.059 |

## Recursos

**mt35gee013tt** Ud Disjuntor magnético
Dados técnicos: Custo energético 35.242 MJ; Emissão de CO2 1.885 kg
Resíduos:
- embalagem: re150101 Embalagens de papel e cartão. (componente de resíduo); rendimento 0.038 kg; Código LER 15 01 01; Massa do elemento 1 kg; Volume 0.001333 m3
