# Disjuntor em caixa moldada, com bloco diferencial

- Propriedade do ficheiro: CYPE INGENIEROS, S.A.
- Formato: FIEBDC-3/2002
- Moeda: EUR
- Custos indirectos: 3.00 %
- IVA: 23.00 %

## I Instalações

### IE Eléctricas

#### IEX Aparelhagem

**IEX207** Ud Disjuntor em caixa moldada, com bloco diferencial.
Disjuntor em caixa moldada, tripolar (3P), intensidade nominal 16 A, poder de corte 25 kA a 400 V, FD63E 433649 "GENERAL ELECTRIC", com unidade de protecção magneto-térmica LTM, ajuste da intensidade de disparo térmico entre 0,8 e 1 x In, de 81x130x85 mm, com bloco diferencial para disjuntor em caixa moldada, tripolar (3P), 220/440 V, ajuste da intensidade de disparo de 0,3 a 10 A, ajuste do tempo de disparo de 60 a 600 ms, FD 431078. Totalmente montado, ligado e testado.
Inclui: Montagem e ligação do elemento.
Critério de medição de projecto: Número de unidades previstas, segundo documentação gráfica de Projecto.
Critério de medição de obra: Medir-se-á o número de unidades realmente executadas segundo especificações de Projecto.

| Código | Un | Descrição | Rendimento | Preço | Importância |
|---|---|---|---|---|---|
| mt35gee100aa | Ud | Disjuntor em caixa moldada, tripolar (3P), intensidade nominal 16 A, poder de corte 25 kA a 400 V, FD63E 433649 "GENERAL ELECTRIC", com unidade de protecção magneto-térmica LTM, ajuste da intensidade de disparo térmico entre 0,8 e 1 x In, de 81x130x85 mm, segundo EN 60947-2. (material) | 1.000 | 229.76 | 229.76 |
| mt35gee105a | Ud | Bloco diferencial para disjuntor em caixa moldada, tripolar (3P), 220/440 V, ajuste da intensidade de disparo de 0,3 a 10 A, ajuste do tempo de disparo de 60 a 600 ms, FD 431078 "GENERAL ELECTRIC". (material) | 1.000 | 731.06 | 731.06 |
| mo003 | h | Oficial de 1ª electricista. (mão de obra) | 0.644 | 23.31 | 15.01 |
| % | % | Custos directos complementares | 2 % | 975.83 | 19.52 |
|  |  | Custos directos |  |  | 995.35 |
