# Disjuntor em caixa moldada, com bloco diferencial

- Propriedade do ficheiro: CYPE Ingenieros S.A.
- Formato: FIEBDC-3/2016
- Programa: Gerador de preços para construção civil. CYPE Ingenieros, S.A.
- Data: 22/10/2024
- Moeda: EUR
- Custos indirectos: 3 %
- IVA: 23 %

## I Instalações

### IE Eléctricas

#### IEX Aparelhagem

**IEX207** Ud Disjuntor em caixa moldada, com bloco diferencial.
Disjuntor em caixa moldada, tripolar (3P), intensidade nominal 16 A, poder de corte 25 kA a 400 V, FD63E 433649 "GENERAL ELECTRIC", com unidade de protecção magneto-térmica LTM, ajuste da intensidade de disparo térmico entre 0,8 e 1 x In, de 81x130x85 mm, com bloco diferencial para disjuntor em caixa moldada, tripolar (3P), 220/440 V, ajuste da intensidade de disparo de 0,3 a 10 A, ajuste do tempo de disparo de 60 a 600 ms, FD 431078. Totalmente montado, ligado e testado.
Inclui: Montagem e ligação do elemento.
Critério de medição de projecto: Número de unidades previstas, segundo documentação gráfica de Projecto.
Critério de medição de obra: Medir-se-á o número de unidades realmente executadas segundo especificações de Projecto.

| Código | Un | Descrição | Rendimento | Preço | Importância |
|---|---|---|---|---|---|
| mt35gee100aa | Ud | Disjuntor em caixa moldada, tripolar (3P), intensidade nominal 16 A, poder de corte 25 kA a 400 V, FD63E 433649 "GENERAL ELECTRIC", com unidade de protecção magneto-térmica LTM, ajuste da intensidade de disparo térmico entre 0,8 e 1 x In, de 81x130x85 mm, segundo EN 60947-2. (material) | 1 | 229.76 | 229.760 |
| mt35gee105a | Ud | Bloco diferencial para disjuntor em caixa moldada, tripolar (3P), 220/440 V, ajuste da intensidade de disparo de 0,3 a 10 A, ajuste do tempo de disparo de 60 a 600 ms, FD 431078 "GENERAL ELECTRIC". (material) | 1 | 731.06 | 731.060 |
| mo003 | h | Oficial de 1ª electricista. (mão de obra) | 0.644 | 23.31 | 15.012 |
| % | % | Custos directos complementares | 2 % | 975.832 | 19.517 |
|  |  | Custos directos |  |  | 995.349 |

## Recursos

**mt35gee100aa** Ud Disjuntor em caixa moldada
Dados técnicos: Custo energético 84.552 MJ; Emissão de CO2 4.480 kg
Resíduos:
- embalagem: re150101 Embalagens de papel e cartão. (componente de resíduo); rendimento 0.038 kg; Código LER 15 01 01; Massa do elemento 1 kg; Volume 0.001333 m3

**mt35gee105a** Ud Bloco diferencial para disjuntor em caixa moldada
Dados técnicos: Custo energético 84.552 MJ; Emissão de CO2 4.480 kg
Resíduos:
- embalagem: re150101 Embalagens de papel e cartão; rendimento 0.038 kg
